# Banco de polietileno reciclado

- Propiedad del archivo: CYPE INGENIEROS, S.A.
- Formato: FIEBDC-3/2002
- Divisa: EUR
- Costes indirectos: 3.00 %
- IVA: 21.00 %

## T Equipamiento urbano

### TM Mobiliario urbano

#### TMB Bancos, sillas y mesas

**TMB045** Ud Banco de polietileno reciclado.
Banco modelo Ecogreen "MONTALBÁN Y RODRÍGUEZ", de 2400x600x486 mm, con asiento de polietileno reciclado, acabado Juguetes (residuos de juguetes) y base de hormigón prefabricado, con un porcentaje mínimo de áridos reciclados del 30%, acabado Natural Fotocatalítico.
Incluye: Replanteo. Colocación.
Criterio de medición de proyecto: Número de unidades previstas, según documentación gráfica de Proyecto.
Criterio de medición de obra: Se medirá el número de unidades realmente ejecutadas según especificaciones de Proyecto.

| Código | Ud | Descripción | Rendimiento | Precio | Importe |
|---|---|---|---|---|---|
| mt52bmr030a | Ud | Banco modelo Ecogreen "MONTALBÁN Y RODRÍGUEZ", de 2400x600x486 mm, con asiento de polietileno reciclado, acabado Juguetes (residuos de juguetes) y base de hormigón prefabricado, con un porcentaje mínimo de áridos reciclados del 30%, acabado Natural Fotocatalítico. (material) | 1.000 | 1355.27 | 1355.27 |
| mq04cag010a | h | Camión con grúa de hasta 6 t. (maquinaria) | 0.979 | 56.47 | 55.28 |
| mo041 | h | Oficial 1ª construcción de obra civil. (mano de obra) | 0.979 | 23.10 | 22.61 |
| mo087 | h | Ayudante construcción de obra civil. (mano de obra) | 0.979 | 21.94 | 21.48 |
| % | % | Costes directos complementarios | 2 % | 1454.64 | 29.09 |
|  |  | Costes directos |  |  | 1483.73 |
