# Elemento de mobiliario urbano

- Propiedad del archivo: CYPE INGENIEROS, S.A.
- Formato: FIEBDC-3/2002
- Divisa: EUR
- Costes indirectos: 3.00 %
- IVA: 21.00 %

## T Equipamiento urbano

### TM Mobiliario urbano

#### TMB Bancos, sillas y mesas

**TMB080** Ud Elemento de mobiliario urbano.
Asiento Taray "MONTALBÁN Y RODRÍGUEZ", de 1500x600x450 mm, de hormigón prefabricado, con un porcentaje mínimo de áridos reciclados del 30%, acabado Liso Antigrafiti, color Blanco Señales RAL 9003.
Incluye: Replanteo. Colocación.
Criterio de medición de proyecto: Número de unidades previstas, según documentación gráfica de Proyecto.
Criterio de medición de obra: Se medirá el número de unidades realmente ejecutadas según especificaciones de Proyecto.

| Código | Ud | Descripción | Rendimiento | Precio | Importe |
|---|---|---|---|---|---|
| mt52emr010ja | Ud | Asiento Taray "MONTALBÁN Y RODRÍGUEZ", de 1500x600x450 mm, de hormigón prefabricado, con un porcentaje mínimo de áridos reciclados del 30%, acabado Liso Antigrafiti, color Blanco Señales RAL 9003. (material) | 1.000 | 339.76 | 339.76 |
| mq04cag010a | h | Camión con grúa de hasta 6 t. (maquinaria) | 0.693 | 56.47 | 39.13 |
| mo041 | h | Oficial 1ª construcción de obra civil. (mano de obra) | 0.693 | 23.10 | 16.01 |
| mo087 | h | Ayudante construcción de obra civil. (mano de obra) | 0.693 | 21.94 | 15.20 |
| % | % | Costes directos complementarios | 2 % | 410.10 | 8.20 |
|  |  | Costes directos |  |  | 418.30 |
