# Papelera de hormigón prefabricado

- Propiedad del archivo: CYPE INGENIEROS, S.A.
- Formato: FIEBDC-3/2002
- Divisa: EUR
- Costes indirectos: 3.00 %
- IVA: 21.00 %

## T Equipamiento urbano

### TM Mobiliario urbano

#### TME Papeleras

**TME040** Ud Papelera de hormigón prefabricado.
Papelera modelo Taray "MONTALBÁN Y RODRÍGUEZ", de 600x500x1000 mm y 140 litros de capacidad, de hormigón prefabricado, con un porcentaje mínimo de áridos reciclados del 30% acabado acabado Liso Antigrafiti, color Blanco Señales RAL 9003.
Incluye: Replanteo. Colocación.
Criterio de medición de proyecto: Número de unidades previstas, según documentación gráfica de Proyecto.
Criterio de medición de obra: Se medirá el número de unidades realmente ejecutadas según especificaciones de Proyecto.

| Código | Ud | Descripción | Rendimiento | Precio | Importe |
|---|---|---|---|---|---|
| mt52pmr010a | Ud | Papelera modelo Taray "MONTALBÁN Y RODRÍGUEZ", de 600x500x1000 mm y 140 litros de capacidad, de hormigón prefabricado, con un porcentaje mínimo de áridos reciclados del 30% acabado acabado Liso Antigrafiti, color Blanco Señales RAL 9003, incluso aro para sujetar la bolsa de la papelera. (material) | 1.000 | 326.21 | 326.21 |
| mo041 | h | Oficial 1ª construcción de obra civil. (mano de obra) | 0.308 | 23.10 | 7.11 |
| mo087 | h | Ayudante construcción de obra civil. (mano de obra) | 0.308 | 21.94 | 6.76 |
| % | % | Costes directos complementarios | 2 % | 340.08 | 6.80 |
|  |  | Costes directos |  |  | 346.88 |
