# Jardinera de hormigón prefabricado

- Propiedad del archivo: CYPE INGENIEROS, S.A.
- Formato: FIEBDC-3/2002
- Divisa: EUR
- Costes indirectos: 3.00 %
- IVA: 21.00 %

## T Equipamiento urbano

### TM Mobiliario urbano

#### TMJ Jardineras

**TMJ050** Ud Jardinera de hormigón prefabricado.
Jardinera modelo Taray "MONTALBÁN Y RODRÍGUEZ", de 600x600x450 mm, de hormigón prefabricado, con un porcentaje mínimo de áridos reciclados del 30% acabado acabado Liso Antigrafiti, color Blanco Señales RAL 9003.
Incluye: Colocación. Eliminación y limpieza del material sobrante.
Criterio de medición de proyecto: Número de unidades previstas, según documentación gráfica de Proyecto.
Criterio de medición de obra: Se medirá el número de unidades realmente ejecutadas según especificaciones de Proyecto.

| Código | Ud | Descripción | Rendimiento | Precio | Importe |
|---|---|---|---|---|---|
| mt52jmr010a | Ud | Jardinera modelo Taray "MONTALBÁN Y RODRÍGUEZ", de 600x600x450 mm, de hormigón prefabricado, con un porcentaje mínimo de áridos reciclados del 30% acabado acabado Liso Antigrafiti, color Blanco Señales RAL 9003. (material) | 1.000 | 246.33 | 246.33 |
| mq04cag010a | h | Camión con grúa de hasta 6 t. (maquinaria) | 0.286 | 56.47 | 16.15 |
| mo041 | h | Oficial 1ª construcción de obra civil. (mano de obra) | 0.286 | 23.10 | 6.61 |
| mo087 | h | Ayudante construcción de obra civil. (mano de obra) | 0.286 | 21.94 | 6.27 |
| % | % | Costes directos complementarios | 2 % | 275.36 | 5.51 |
|  |  | Costes directos |  |  | 280.87 |
