# Banco de polietileno reciclado

- Propiedad del archivo: CYPE Ingenieros S.A.
- Formato: FIEBDC-3/2016
- Programa: Generador de precios de la construcción. CYPE Ingenieros, S.A.
- Fecha: 26/06/2025
- Divisa: EUR
- Costes indirectos: 3 %
- IVA: 21 %

## T Equipamiento urbano

### TM Mobiliario urbano

#### TMB Bancos, sillas y mesas

**TMB045** Ud Banco de polietileno reciclado.
Banco modelo Ecogreen "MONTALBÁN Y RODRÍGUEZ", de 2400x600x486 mm, con asiento de polietileno reciclado, acabado Juguetes (residuos de juguetes) y base de hormigón prefabricado, con un porcentaje mínimo de áridos reciclados del 30%, acabado Natural Fotocatalítico.
Incluye: Replanteo. Colocación.
Criterio de medición de proyecto: Número de unidades previstas, según documentación gráfica de Proyecto.
Criterio de medición de obra: Se medirá el número de unidades realmente ejecutadas según especificaciones de Proyecto.

| Código | Ud | Descripción | Rendimiento | Precio | Importe |
|---|---|---|---|---|---|
| mt52bmr030a | Ud | Banco modelo Ecogreen "MONTALBÁN Y RODRÍGUEZ", de 2400x600x486 mm, con asiento de polietileno reciclado, acabado Juguetes (residuos de juguetes) y base de hormigón prefabricado, con un porcentaje mínimo de áridos reciclados del 30%, acabado Natural Fotocatalítico. (material) | 1 | 1355.27 | 1355.270 |
| mq04cag010a | h | Camión con grúa de hasta 6 t. (maquinaria) | 0.979 | 56.47 | 55.284 |
| mo041 | h | Oficial 1ª construcción de obra civil. (mano de obra) | 0.979 | 23.1 | 22.615 |
| mo087 | h | Ayudante construcción de obra civil. (mano de obra) | 0.979 | 21.94 | 21.479 |
| % | % | Costes directos complementarios | 2 % | 1454.648 | 29.093 |
|  |  | Costes directos |  |  | 1483.741 |

## Recursos

**mt52bmr030a** Ud Banco modelo Ecogreen "MONTALBÁN Y RODRÍGUEZ"
Datos técnicos: Coste energético 4047.742 MJ; Emisión de CO2 252.679 kg
Residuos:
- embalaje: re150101 Envases de papel y cartón. (componente de residuo); rendimiento 1.54 kg; Código LER 15 01 01; Masa del elemento 1 kg; Volumen 0.001333 m3
