# Papelera de hormigón prefabricado

- Propiedad del archivo: CYPE Ingenieros S.A.
- Formato: FIEBDC-3/2016
- Programa: Generador de precios de la construcción. CYPE Ingenieros, S.A.
- Fecha: 24/05/2025
- Divisa: EUR
- Costes indirectos: 3 %
- IVA: 21 %

## T Equipamiento urbano

### TM Mobiliario urbano

#### TME Papeleras

**TME040** Ud Papelera de hormigón prefabricado.
Papelera modelo Taray "MONTALBÁN Y RODRÍGUEZ", de 600x500x1000 mm y 140 litros de capacidad, de hormigón prefabricado, con un porcentaje mínimo de áridos reciclados del 30% acabado acabado Liso Antigrafiti, color Blanco Señales RAL 9003.
Incluye: Replanteo. Colocación.
Criterio de medición de proyecto: Número de unidades previstas, según documentación gráfica de Proyecto.
Criterio de medición de obra: Se medirá el número de unidades realmente ejecutadas según especificaciones de Proyecto.

| Código | Ud | Descripción | Rendimiento | Precio | Importe |
|---|---|---|---|---|---|
| mt52pmr010a | Ud | Papelera modelo Taray "MONTALBÁN Y RODRÍGUEZ", de 600x500x1000 mm y 140 litros de capacidad, de hormigón prefabricado, con un porcentaje mínimo de áridos reciclados del 30% acabado acabado Liso Antigrafiti, color Blanco Señales RAL 9003, incluso aro para sujetar la bolsa de la papelera. (material) | 1 | 326.21 | 326.210 |
| mo041 | h | Oficial 1ª construcción de obra civil. (mano de obra) | 0.308 | 23.1 | 7.115 |
| mo087 | h | Ayudante construcción de obra civil. (mano de obra) | 0.308 | 21.94 | 6.758 |
| % | % | Costes directos complementarios | 2 % | 340.083 | 6.802 |
|  |  | Costes directos |  |  | 346.885 |

## Recursos

**mt52pmr010a** Ud Papelera modelo Taray "MONTALBÁN Y RODRÍGUEZ"
Datos técnicos: Coste energético 629.937 MJ; Emisión de CO2 51.372 kg
Residuos:
- embalaje: re150101 Envases de papel y cartón. (componente de residuo); rendimiento 1.403 kg; Código LER 15 01 01; Masa del elemento 1 kg; Volumen 0.001333 m3
